# C1-Betriebsdienst-Fuhrpark
Angebotsaufforderung (GAEB DA XML 3.2, DA83)
Projekt: 2026
Währung: EUR
Nebenangebote zugelassen: ja
Auftraggeber: Die Autobahn GmbH des Bundes, Vergabestelle, Friedrichstraße 71, 10117 Berlin, Deutschland; Vergabenummer: 000
Erstellt mit: GXML Toolbox V3.3 R20230829, iTWO_64 V25.0.650, 05.05.2026

## Technische Unterlagen / Sachstandsbesichtigung
Eine Sachstandsbesichtigung einzelner Ausbaustufen durch den AG wird gefordert. Die Sachstandsbesichtigung muss seitens des AN schriftlich angezeigt, koordiniert und mit dem AG abgestimmt werden.

Innerhalb von 6 Wochen nach Auftragsvergabe ist vom AN eine Zeichnung im DXF-Format des Fahrgestells mit Aufbauten und Anbauteilen mit allen im LV-Text geforderten Maßen an den AG zu liefern.

Die Lieferung dieser Zeichungen muss ohne weitere Aufforderung erfolgen.

Die Fahrzeuge müssen den geltenden Rechtsgrundlagen und den Stand der Technik zum Zeitpunkt der Zulassung entsprechen (z.B. elektronischer Bremsassistent, Anfahrschutz)

## 0173 Frontkombination-Mähgerät
Datum: 05.05.2026

*Hinweis: Lieferung*
Das Frontkombination-Mähgerät inkl. aller Anbau und Zusatzgeräte muss im gesamten Lieferumfang betriebsbereit vom AN an den AG am Erfüllungsort übergeben werden.

### Bereich 02 Front-Kombi-Mähgerät-MGT für Autobahnmeistereien

**Ausführungsbeschreibung 1 Ausführungsbeschreibung**
*Kurzbeschreibung der Leistung- Leistungsumfang*
Inhalt der Leistung ist die Lieferung der beschriebenen Aufbauten und Zusatzausstattungen, zum Betrieb an einem Unimog U430, Bj.2023 am Bestimmungsort der Autobahnmeisterei Fallingbostel
kurz: "Front-Kombi-Mähgerät-MGT".
*Erfüllungsorte*
Erfüllungsort ist die Autobahnmeisterei Fallingbostel.

*Hinweis: Einsatzgebiete*
Das Front-Kombi-Mähgerät-MGT wird am Bestimmungsort in den Einsatzgebieten Sommer- und Winterdienst als auch im Reinigungsbetrieb eingesetzt, beispielhaft:

  •  Sommerdienst mit angebautem Schlegelmähkopf, Randstreifenmähkopf mit oder ohne Zusatzmähscheibe

  •  Winterdienst mit Hecken- oder Lichtraumscheren

  •  Reinigungsbetrieb mit Kehrbürsten, Wildkrautbürsten oder Waschsystemen

*Hinweis: Allgemeine Anmerkungen*
Die namentlich genannten Komponenten (z.B. Faster Multikupplung; Argus Schraubkupplung, CEJN, usw) in den folgenden Beschreibungen stellen den derzeitigen Standard für Schnittstellen bei den Autobahnmeistereien dar und werden deshalb aus Gründen der Kompatibilität weiterhin gefordert.

#### Abschnitt 02.01 Front-Kombi-Mähgerät-MGT

**02.01.0001 Front-Kombi-Mähgerät-MGT**
*** Leitbeschreibung
Front-Kombi-Mähgerät-MGT entsprechend der Unterbeschreibungen

Eintragung Front-Kombi-Mähgerät-MGT:

Hersteller: '......................................................' vom Bieter einzutragen

Typbezeichnung: '......................................................' vom Bieter einzutragen
Menge: 1,000 St
*Unterbeschreibung 1 Allgemeine Daten*
Front-Kombi-Mähgerät bestehend aus Frontausleger (02.02) und Randstreifenmähgerät (02.03) mit folgenden Eigenschaften:

Mähgeschwindigkeit zwischen 0 - 8 km/h

Betrieb des Auslegermähgerätes und des Randstreifenmäh- gerätes müssen unabhängig von einander möglich sein

Bei Solobetrieb des Randstreifenmähgerätes und Transportfahrt ist eine sichere Ablage des Auslegermähgerätes in einer Parkvorrichtung vorzusehen

Bei Solobetrieb des Auslegermähgerätes und Transportfahrt ist eine sichere Ablage des Randstreifenmähgerät in einer Parkvorrichtung zu gewährleisten

Transportstellung ist vor dem Fahrzeug zusammengelegt auszuführen.

Verriegelung Ausleger- und Randstreifenmähgerätes in Transport-bzw. Arbeitsstellung vom Fahrerhaus aus schaltbar

Vorbaumaß ab Lenkradmitte in Transportstellung vor dem Fahrzeug zusammengeklappt max. 3.500 [mm]: '......................................................' vom Bieter einzutragen

Bei einem Vorbaumaß ab Lenkradmitte von mehr als 3.500 [mm] muss vom AN ein zugelassenes Kamerasystem geliefert werden, um die gestzlich notwendigen Vorgaben zu erfüllen.

Kamerasystem:
Hersteller: '......................................................' vom Bieter einzutragen

Typbezeichnung: '......................................................' vom Bieter einzutragen

Lackierung und Korrossionsschutz:

Rahmen, Ausleger und Anbauteile:
Orange  RAL 2011

2-Schicht-Konservierung
- auf Wasserbasis, im Nassverfahren aufgetragen
- glatte, nicht klebende Oberfläche der Versiegelung
- Versiegelung hitzebeständig bis min. 120 °C
- Versiegelung Lösungsmittel-Frei
*Unterbeschreibung 2 Antrieb*
Geräteantrieb über die Frontzapfwelle des MGT

Betriebsspannung : 24 [V]

Hydraulikölkühler mit elektrischer Temperaturüberwachung

Die gesamte Anlage besonders jedoch das Kühlsystem und alle An- und Abtriebskomponenten müssen für einen Dauerbetrieb bei maximaler Auslastung im Sommer  bei z.b. sehr hohen Außentemperaturen ausgelegt sein.

Auszulegen sind alle Komponenten der Anlage so, dass bedenkenlos der Betrieb mit synthetischem Hydrauliköl auf gesättigter Esterbasis nach DIN 51524, Teil 3 möglich ist.

Das Hydrauliköl für die Erstbefüllung ist vom Auftragnehmer (AN) zu stellen. Befüllung mit synthetischem Hydrauliköl auf gesättigter Esterbasis nach DIN 51524, Teil 3. Biologische Abbaubarkeit nach OECD 301 B > 60%.
Für die Kalkulation und die Erstbefüllung soll das Fabrikat Shell Panolin S4 HLP Synth 46 herangezogen werden.
*Unterbeschreibung 3 Anbau*
Anbau an Frontanbauplatte Größe F1/C

Lieferung und Montage eines hydraulischen Torsionsrahmens gegen Fahrzeugverwindungen beim Frontmähbetrieb. Die Betätigung erfolgt vom Fahrerhaus aus mit Warneinrichtung inkl. Zentralschmierstelle.

Alle Hydraulikanschlüsse mit Steckanschluss Flachdichtend (nach EN 15431 / ISO 16028) bzw. Schraubkupplung (in Abstimmung mit dem AG)
Anschluss des Front-Duo-Mähgerätes über die universelle
elektrische Schnittstelle vorne nach DIN EN 16330 des MGT
*Unterbeschreibung 4 Steuerung*
Frontgerätesteuerung über die LS-Hydraulik des MGT

Proportionalsteuerung mit Bedienung über ergonomischen Multifunktionshebel(mehrere Funktionen gleichzeitig steuerbar).

Steuerung über Kombinationsbedienteil mit 1 Joystick für Randstreifenmäher und Frontausleger

Der Joystick ist abnehmbar an der rechten Armlehne des Fahrer- bzw. Beifahrersitzes anzubringen.

CAN-Bus Steuerung mit Informationssystem für Systemkontrolle auf gut lesbaren Farbdisplay inkl. Diagnosehilfe.

Sicherheit-Stop der Messerwellen, Nachlaufzeit der Messerwellen max. 4 [sec]

Elektronische Wegstreckenzählung
Betriebsstundenzähler der Messerwellen (Ausleger und Randstreifenmäher seperat)

Elektrische Messerwellen Ein- und Ausschaltung

Elektronisch gesteuerte Auslegerentlastung und
Auflagendrucksteuerung der beiden Mähköpfe mit zu- und abschaltbarer Schwimmstellung

Signal für Datenerfassung, Messerwelle Ein/Aus Ausleger und Randstreifenmähgerät seperat.
*Unterbeschreibung 5 Anzutreibende Anbaugeräte*
Der Anbau und die Funktion der nachfolgend beispielhaft aufgeführten Anbaugeräte muss gewährleistet sein:

- Tastmähkopf Rechts- oder Linksbetrieb
  Schnittstärke max. 10mm
  Arbeitbreite max. 1.200 mm

- Schlegelmähkopf mit automatischer Niveauanpassung
  Schnittstärke max. 20mm
  Arbeitbreite max. 1.200 mm

- Heckenschneidkopf
  Schnittstärke max. 20mm
  Arbeitbreite max. 1.200 mm

- Buschhackerkopf
  Schnittstärke max. 80mm
  Arbeitbreite max. 1.200 mm

- Heckenschere
  Schnittstärke max. 110mm
  Arbeitbreite max. 2.200 mm

- Lichtraumprofilsäge
  Schnittstärke max. 150mm
  Arbeitbreite max. 2.000 mm

- Ökologischermähkopf
  zum Insektenschonenden Mähen mit vergrößerter
  Schnitthöhe und verringerter Sogwirkung
  Schnittstärke max. 10mm
  Arbeitbreite max. 1.200 mm
*Unterbeschreibung 6 Sicherheitskennzeichnung/ Warneinrichtung*
Sicherheitskennzeichnung DIN 30710 gemäß RSA
(Die Schnittkanten müssen zusätzlich verklebt sein)
*Unterbeschreibung 7 Sonstige Ausstattung*
- 2 Arbeitsscheinwerfer in LED Ausführung montiert am Ausleger individuell einstellbar
Leistung von min. 1300 [lm] und
einem Abstrahlwinkel von min. 30 [°]
Scheinwerfer müssen eine annähernd runde Ausleuchtung generieren.
Zu- und abschaltbar über einen Schalter mit eindeutiger Kennzeichnung.

- Hochdruckgebläse zur Straßensäuberung angebaut am Frontrahmen des Auslegermähgerätes inkl. einer elektrischen Ein- und Ausschaltfunktion des Gebläses vom Fahrerhaus aus.

- Für Reinigungsarbeiten muss eine korrosionsbeständige Wasserleitung mit 1" Durchmesser und Geka-Kupplungen von der Anbauplatte zum vorderen Ende des Auslegerarms verlegt werden

#### Abschnitt 02.02 Frontausleger

**02.02.0001 Frontausleger**
*** Leitbeschreibung
Frontausleger entsprechend der Unterbeschreibungen

Eintragung Frontausleger:

Hersteller: '......................................................' vom Bieter einzutragen

Typbezeichnung: '......................................................' vom Bieter einzutragen
Menge: 1,000 St
*Unterbeschreibung 1 Allgemeine Daten*
Frontauslegermähgerät und Randstreifenmähgerät mit folgenden Eigenschaften:

Reichweite mittels hydraulisch verstellbaren Ausleger ab Fahrzeugmitte
Reichweite ab Fahrzeugmitte im Solobetrieb 6750[mm] Toleranzbereich [±5%]: '......................................................' vom Bieter einzutragen

Reichweite ab Fahrzeugmitte im Kombibetrieb 6500[mm] Toleranzbereich [±5%]: '......................................................' vom Bieter einzutragen

Hydraulische Querverschiebung des Auslegers
Hydraulische Querverschiebung im Solobetrieb min. 1600[mm]: '......................................................' vom Bieter einzutragen

Hydraulische Querverschiebung im Kombibetrieb min. 1000[mm]: '......................................................' vom Bieter einzutragen

Schwenkbereich des Frontauslegers min. 190 Grad

Geeignet für Rechts- und Linksbetrieb

Hydraulisch wirkende Anfahrsicherung über Druckspeicher oder Überlastventil

Absicherung gegen selbständiges Senken und einknicken der Ausleger

Hydraulische Leitungsbruchsicherungen

Hydraulische Drehvorrichtung für Arbeitsgeräte mit vom Bedienteil aus schaltbaren Umschaltventil min. 230 Grad

Überfahrhöhe von Schildern von min. 1800[mm]

Schnellwechselvorrichtung für Arbeitsgeräte
(Anbauwerkzeuge)
*Unterbeschreibung 2 Steuerung*
Mähkopfsteuerung an verschiedene Arbeitsgeschwindigkeiten anpassbar
*Unterbeschreibung 3 Zubehör*
Alle elektrischen, hydraulischen und pneumatischen Schnittstellen sind in geeigneter Art und Weise mit Abdeckungen vor Schmutz und Wasser zu schützen und dauerhaft zu kennzeichnen.

Abstellstützen höhenverstellbar und abnehmbar

Zusammenbau vor dem Fahrzeug

#### Abschnitt 02.03 Randstreifenmähgerät

**02.03.0001 Randstreifenmähgerät**
*** Leitbeschreibung
Randstreifenmähgerät entsprechend der Unterbeschreibungen

Eintragung Randstreifenmähgerät:

Hersteller: '......................................................' vom Bieter einzutragen

Typbezeichnung: '......................................................' vom Bieter einzutragen
Menge: 1,000 St
*Unterbeschreibung 1 Allgemeine Daten*
Randstreifenmähgerät mit folgenden Eigenschaften:

Reichweite Randstreifenmähgerät ab Fahrzeugmitte min. 3000[mm]: '......................................................' vom Bieter einzutragen

hydraulischer Seitenverschub min. 1000[mm]: '......................................................' vom Bieter einzutragen

Geeignet für Rechts- und Linksbetrieb

Absicherung gegen selbständiges Senken und einknicken der Ausleger

Hydraulische Leitungsbruchsicherungen
*Unterbeschreibung 2 Steuerung*
Elektronisch gesteuerte Auslegerentlastung und
Auflagendrucksteuerung der Mähköpfe

Mähkopfsteuerung an verschiedene Arbeitsgeschwindigkeiten anpassbar

Automatische Steuerung des Mähkopfes des Randstreifen- mähgeräts um Hindernissen auszuweichen

Automatische Anpassung der Ausweichgeschwindigkeit des Mähkopfes des Randstreifenmähgeräts an die tatsächliche Fahrgeschwindigkeit, mit manueller Einstellmöglichkeit in mehreren Stufen

Ein- und Ausparkautomatik des Mähkopfes des Randstreifenmähgeräts
*Unterbeschreibung 3 Zubehör*
Alle elektrischen, hydraulischen und pneumatischen Schnittstellen sind in geeigneter Art und Weise mit Abdeckungen vor Schmutz und Wasser zu schützen und dauerhaft zu kennzeichnen.

Abstellstützen höhenverstellbar und abnehmbar

#### Abschnitt 02.04 Schlegelmähkopf-Frontausleger-MGT

**02.04.0001 Schlegelmähkopf-Frontausleger-MGT**
*** Leitbeschreibung
Schlegelmähkopf-Frontausleger-MGT entsprechend der Unterbeschreibungen

Eintragung Anbaugerät Schlegelmähkopf-Frontausleger-MGT:

Hersteller: '......................................................' vom Bieter einzutragen

Typenbezeichnung: '......................................................' vom Bieter einzutragen
Menge: 1,000 St
*Unterbeschreibung 1 Allgemeine Beschreibung*
Verstärkter Schlegelmähkopf für Rechts- und Linksarbeit

Arbeitsbreite min. 1200[mm]: '......................................................' vom Bieter einzutragen

Schnittstärke min 20 [mm]: '......................................................' vom Bieter einzutragen

Steinschleuderschutz
für den Mähkopf muss eine erfolgreiche Wurfkörperprüfung nach DIN EN 17106-4 in aktuellster Fassung nachgewiesen werden

Antrieb rechtsseitig montiert

Schlegelmesser

Wegstreckenaufnahme

Verschleißeinlage im Mähkopf aus Kunststoff oder hochverschleißfesten Metall, alternativ kann die Gehäusehaube aus hochverschleißfesten Metall gefertigt sein

passend zu Schnellwechselvorrichtung für Arbeitsgeräte des Frontausleger-Mähgerät-MGT

Elektronisch gesteuerte Auslegerentlastung und
Auflagendrucksteuerung der Mähköpfe mit zu- und abschaltbarer Schwimmstellung

#### Abschnitt 02.05 Randstreifenmähkopf-MGT

**02.05.0001 Randstreifenmähkopf-MGT**
*** Leitbeschreibung
Randstreifenmähkopf-MGT entsprechend der Unterbeschreibungen

Eintragung Anbaugerät Randstreifenmähkopf-MGT:

Hersteller: '......................................................' vom Bieter einzutragen

Typenbezeichnung: '......................................................' vom Bieter einzutragen
Menge: 1,000 St
*Unterbeschreibung 1 Allgemeine Beschreibung*
Randstreifenmähkopf mit Tastautomatik für Rechts- und Linksarbeit

Bei Kontakt mit einem Hindernis muss der Mähkopf selbständig ausweichen und Anschließend wieder selbständig in seine Arbeitsstellung zurück schwenken

Arbeitsbreite min. 1200[mm]: '......................................................' vom Bieter einzutragen

Schnittstärke von min. 10 [mm]: '......................................................' vom Bieter einzutragen

Schnitthöhenverstellung min. zwischen 30mm und 80mm

Höhe Mähkopf bei maximaler Schnitthöhe auf einer Breite von min. 600mm von Außenkante des Mähbereichs
Höhe Mähkopf max. 350[mm]: '......................................................' vom Bieter einzutragen

Steinschleuderschutz
für den Mähkopf muss eine erfolgreiche Wurfkörperprüfung nach DIN EN 17106-4 in aktuellster Fassung nachgewiesen werden

Antrieb links- und rechtsseitig montierbar

Wegstreckenaufnahme

#### Abschnitt 02.07 Heckballast-MGT

**02.07.0001 Heckballast für MGT**
*** Leitbeschreibung
Heckballast für MGT

Eintragung Heckballast-MGT:

Hersteller: '......................................................' vom Bieter einzutragen

Typenbezeichnung: '......................................................' vom Bieter einzutragen
Menge: 1,000 St
*Unterbeschreibung 1 Allgemeine Beschreibung*
Passend zum Anbau an die am MGT vorhandenen Anbaubeschläge zum Achslastausgleich für das gelieferte
Front-Kombi-Mähgerät-MGT
Gewichtbilanz ist über eine Achslastberechung nachzuweisen.

Der Heckballast ist teilbar und verschraubt auszuführen, sodass der Achslastausgleich an verschiedene Anbaukombinationen angepasst werden kann.

Ein Kombinationsbetrieb mit aufgebautem Streuautomat muss gewährleistet sein.

Kugelkopfanhängekupplung mit min. 1.500 [kg] gebremste Anhängelast

Sicherheitskennzeichnung nach DIN 30710 und RSA angebracht:
- hinten
linksweisend und rechtsweisend mit je mindestens vier Normflächen.
(Die Schnittkanten müssen zusätzlich verklebt sein)

#### Abschnitt 02.08 Übergabe der Leistung

**02.08.0001 Unterweisung**
*** Pauschalposition
Der Auftragnehmer führt bei der Übergabe sowie nach ca 20 Arbeitstagen und in Abstimmung mit dem AG eine Unterweisung des gelieferten "Front-Kombi-Mähgerät-MGT" und den entsprechenden Anbau- und Zusatzgeräten durch, dabei sind incl.
· die An- und Abfahrten
· sowie die notwendigen Schulungsunterlagen

Die Organisation obliegt dem Auftragnehmer. Die Termine
sind mit dem Auftraggeber abzustimmen. Räumlichkeiten am
Erfüllungsort können nach Vereinbarung zur Verfügung
gestellt werden.
für folgende Teilnehmerkreise:

Werkstattpersonal des Auftraggebers (AG):
Das Werkstattpersonal erhält durch den AN eine
detaillierte theoretische und praktische Unterweisung für
Wartung, Instandhaltung, Reparatur, Bedienung, Pflege und
Reinigung.
Standort: Erfüllungsort
Mitarbeiter der Werkstatt des AG: max. 3 Personen
Fahrer des Auftraggebers (AG):
Die Fahrer erhalten eine detaillierte theoretische und
praktische Unterweisung zur
Bedienung, Wartung, Pflege und Reinigung.
Standort: Erfüllungsort
Fahrer: max. 6 Personen

Die Unterweisungen des Werkstattpersonals und der Fahrer
müssen getrennt voneinander stattfinden.
Durchzuführen ist diese Unterweisung von geschultem
Fachpersonal und muss mindestens 8 Stunden umfassen.
Menge: 1,000 Psch

**02.08.0002 Montage**
*** Pauschalposition
Das Mähgerät ist durch den AN betriebsbereit auf das MGT-Fahrgestell des Unimog-U430 aufzubauen.

Aufbau und Montage des Mähgeräts auf das vorgesehene Wechselsystem

Anschluss und Parametrierung in Verbindung mit dem vorhandenen Hydrauliksystem

Verbrauchs-, Aufbau- und Montagematerial sind vom AN zu stellen.

Das Bedienteil sowie die entsprechende Verkabelung ist zu montieren und in Betrieb zu nehmen.

Die Montageposition ist so zu wählen das die zulässigen Achslasten nicht überschritten werden.

Im Rahmen einer Testfahrt muss eine Prüfung der uneingeschränkten Funktion im Realeinsatz ermöglicht werden.
Menge: 1,000 Psch

**02.08.0003 Dokumentation**
*** Pauschalposition
Auf oder neben dem Typenschild des Fahrzeugs oder Gerätes muss ein QR-Code unverlierbar und witterungsbeständig angebracht werden. Dies kann z.B. durch Lasergravur, Laserschnitt oder in Verbindung mit einer farblich gekennzeichneten oder transparenten Abdeckung umgesetzt werden. Die Größe sowie Eignung und Lesbarkeit muss der ISO/IEC 18004 entsprechen aber mindestens eine Größe von 5cm x 5cm aufweisen.

Weiterhin muss der QR-Code in der Dokumentation verfügbar sein, und als witterungsbeständiger Aufkleber 5fach beigelegt werden. Die beigefügten Aufkleber müssen neben dem QR-Code ebenfalls den Hersteller, Typ und Seriennummer beinhalten.

Alle Dokumente sind spätestens 14 Tage vor Abnahme der jeweiligen Niederlassung, Außenstelle und Autobahnmeisterei im PDF-Format bereitzustellen.

Die Dokumente müssen in deutscher Sprache vorhanden sein.

Die Onlineverfügbarkeit muss für mindestens 10 Jahre nach Produkteinstellung weiter bestehen.

Alle Angaben müssen dem technischen Stand zum Zeitpunkt der Leistungserfüllung entsprechen.

Über den QR-Code muss man direkt auf das Download-Portal für das entsprechende Fahrzeug oder Gerät kommen.

Dort muss zum freien Download, die

- Betriebs- und Wartungsanleitung

bereitstehen

Über eine vom AG vorgegebene Passwortsicherung müssen:

- Werkstatthandbuch
- Vollständige Ersatzteillisten mit Explosionszeichnung
- Schaltplan Hydraulik mit eindeutig zuordenbare Stückliste
- Schaltplan Elektrik mit eindeutig zuordenbare Stückliste
- Stückliste über Hydraulikschlauchleitungen incl. Verlegeplan und Auswechselintervall aufgrund entsprechender Prüf- und Erfahrungswerte seitens des Herstellers
- Handlungsanweisung für das sichere Auswechseln der Hydraulikschlauchleitungen
- CE-Konformitätserklärung
- GS-Prüfzeichen
- Anbaubestätigung/Fahrzeugfreigabe des Fahrzeugherstellers
- Wurfkörperprüfung nach DIN EN 17106-4

zum versionsaktuellen Download im PDF-Format bereitstehen. Die PDF-Dateien müssen mit verlinktem Inhaltsverzeichnis sowie Suchfunktion ausgestattet sein.

Oben genannte Liste der Dokumente beansprucht keine Vollständigkeit. Im Leistungsverzeichnis werden weiter Dokumente benannt, die im gesicherten Bereich ebenfalls abrufbar sein müssen.

Ein weiterer Zugang zum Download-Portal muss ohne QR-Code zusätzlich möglich sein.

Eine Ausfertigung der Betriebs- und Wartungsanleitung ist in Papierform bei Auslieferung beizulegen.

Lieferort: Erfüllungsort

Die Dokumentation gilt für alle als Unterpunkte aufgeführten Komponenten des "Front-Kombi-Mähgerät-MGT für Autobahnmeistereien".
Menge: 1,000 Psch

**02.08.0004 Lieferung**
*** Pauschalposition
Der gesamte Leistungsumfang ist ausschließlich im fabrikneuen Zustand auszuliefern. Eine Abnahme kann nur mit den vollständigen Dokumentationsunterlagen stattfinden und beinhaltet die Prüfung aller Funktionen des gesamten Leistungsumfangs. Mit der Beantragung des Abnahmetermins sind die Dokumentationsunterlagen dem AG zu übergeben. Der Auftragnehmer hat dem Auftraggeber rechtzeitig die Auslieferung schriftlich anzuzeigen. Die Anlieferung der Radlader erfolgt nach mind. 24h-stündiger Vorankündigung am Erfüllungsort. Der Erfüllungsort ist die Autobahnmeisterei Fallingbostel, Deiler Weg 5, 29683 Fallingbostel.
Der AN u.o. eine durch Ihn beauftrage Spedition, muss das Front-Kombi-Mähgerät eigenständig und ohne Hilfe durch den AG am Erfüllungsort abladen. Beim Entladen des Front-Kombi-Mähgerät erfolgt keine Hilfsstellung durch den AG.
Die Lieferung es Front-Kombi-Mähgerät muss bis Oktober 2026 jedoch spätestens zur KW 43 in 2026 erfolgt sein.
Menge: 1,000 Psch

#### Abschnitt 02.09 Service + Ersatzteilversorgung

*Hinweis: Bereitstellen von Werkstätten*
Allgemein
Die Einsatzfähigkeit des Frontausleger-Mähgerät-MGT  muss gesichert sein. Dies kann nur über ein Netz von örtlich nahen qualifizierten Werkstätten erfolgen.
Der Auftragnehmer muss mindestens über eine qualifizierte Werkstatt innerhalb einer maximal möglichen Werkstattentfernung verfügen, die im Auftragsfall für die spätere Wartung, Service und Reparatur zur Verfügung steht.
Örtlich nah – maximal mögliche Werkstatt-Entfernungen
Als örtlich nah gilt, wer mindestens eine qualifizierte Werkstatt innerhalb der maximal möglichen Entfernungen, einfach zum Erfüllungsort, liegt.
Die maximal möglichen Entfernungen sind 100 [km]
Anforderungen an die qualifizierte Werkstatt

Fachwerkstatt
- Fahrzeug-/ Aufbau-spezifische Ausstattung der Werkstatt mit Diagnosegeräten,
Spezialwerkzeugen und Teilelager mit Nachtanlieferungsmöglichkeit.
- Ausreichend vorhandenes und qualifiziertes Werkstattpersonal
- Qualitätskontrolle der Werkstatt durch den Fahrzeug-/ Aufbau- Hersteller
- Fahrzeug-/ Aufbau-spezifische Aus- und Weiterbildung des Werkstattpersonals.

Alternativ: Werkstatt mit Servicemobil
Sollte keine Fachwerkstatt in der Nähe vorhanden sein, ersetzt ein Servicemobil des Herstellers mit Reparatur in der AM die Fachwerkstatt. Zeitrahmen der Reperartur mit Servicemobil muss identisch mit der der Fachwerkstatt sein.

*Hinweis: Ersatzteilversorgung*
•  24 Stunden-Service der Werkstatt (Dieser Service beinhaltet die 24- Stunden-Erreichbarkeit sowie den Beginn der Arbeiten innerhalb von 24 Stunden)

  •  Die Ersatzteilversorgung muss für mindestens
  10 [a]
  gewährleistet sein.

  •  Die Versorgung hat innerhalb von
  24 [h]
  nach Bestelleingang zu erfolgen.

## Einheitenverzeichnis:
Einheitenverzeichnis:

Benennung  Bezeichnung

·  Sekunde  s
·  Minute  min
·  Stunde  h
·  Monat  Mt
·  Jahr  a
·  Mikrometer  µm
·  Millimeter  mm
·  Meter  m
·  Gramm  g
·  Kilogramm  kg
·  Tonne  t
·  Newton  N
·  Kilonewton  kN
·  Metertonnen  mt
·  Newtonmeter  Nm
·  Kubikzentimeter  cm³
·  Liter  l
·  Umdrehung  U
·  Hub  Hub
·  Umdrehung pro Minute  U/min
·  Liter pro Minute  l/min
·  Kubikzentimeter pro Umdrehung  cm³/U
·  Kubikzentimeter pro Hub  cm³/Hub
·  Volt  V
·  Ampere  A
·  Watt  W
·  Kilowatt  kW
·  Amperestunden  Ah
·  Gramm pro Kilowattstunde  g/kWh
·  Kilometer pro Stunde  km/h
·  Bar  bar
·  Grad Celsius  °C
·  Grad  °
·  Prozent  %
·  Lumen  lm
·  Dezibel  dB
·  Stückzahl  St
·  Euro  €

## Abkürzungsverzeichnis
Abkürzungsverzeichnis:

  Benennung  Bezeichnung

·  Mindeststärke  tmin
·  Kraftstoffgesamtkosten  KGK
·  prozentualen Mehrverbrauch  pM
·  Nutzungsdauer  ND
·  spezifischen Kraftstoffverbrauch  sK
·  geringsten spezifischen Kraftstoffverbrauch  min_sK
·  Durchschnittsgeschwindigkeit  V
·  Werkstattbesuche pro Jahr  WB
·  Fahrerstundensatz  KP
·  Stundensatz Begleitfahrzeug  KF
·  Gesamtlebensdauer  J
·  Anzahl Personalfahrten  AP
·  Anzahl Begleitfahrzeugstrecken  AF
·  Werkstattentfernung einfach  E
·  minimal  min.
·  maximal  max.
